# Balkoninstandsetzung
Angebotsaufforderung (GAEB 90, DA83)
Eröffnung: 28.03.25 00:00
Ende der Zuschlagsfrist: 31.07.25
Währung: EUR
Auftraggeber: Covivio Immobilien GmbH c/o Covivio Immo

## Zusätzlicher Text
I Allgemeine Vorbemerkungen zum Leistungsverzeichnis Sanierung Balkone
Straßenseite

I.1 Baubeschreibung

Lage des Gebäudes:
  Wohngebäude in Reihenbebauung, grenzständig, Eckhaus
  Großenhainer Str.126 in 01129 Dresden

Die zu sanierenden Balkone, insgesamt 2 Stück, befinden sich
im 1. und 2. OG der Straßenseite der Gebäudeecke.
Das Gebäude steht unter Denkmalschutz.
Grundlage bilden die Baugenehmigung und die Statik.

I.2 Baugrundstück
Das Grundstück und Gebäude liegt an der öffentlichen Verkehrsfläche:
Großenhainer Straße 126 und Hans- Sachs- Straße.

I.3 Baumaßnahmen
Es erfolgt die Erneuerung der Auflager- Stahlträger in den
Sandsteinkonsolen.
Dazu müssen die Sandsteinbalkonplatten abgebrochen und durch neue
Sandsteinbalkonplatten erneuert werden.
Einzelne Sandsteinkonsolen müssen ebenfalls erneuert, andere nur saniert
werden, u.a. durch den Einbau von Vierungen.
Das Gebäude steht unter Denkmalschutz, die Neubauteile insb. die
Sandsteinprofilierungen sind analog dem Bestand auszuführen und ggf. mit
dem Amt für Denkmalschutz abzustimmen
Alle Bauteile sind vor und während der Arbeiten durch geeignete
Maßnahmen vor Verschmutzung zu schützen.  Zum Abschluss der Bauarbeiten
hat eine Reinigung aller Bauteile zu erfolgen.
Grundlagen für die Ausführung sind insbesondere:
 -allgemein anerkannten Regeln der Technik,
 -die Ausführungsbestimmungen der entsprechenden DIN-/VDE-Normen und
 -die gesetzlichen und behördlichen Bestimmungen in der jeweils neuesten
Fassung.

Leistung

Die Wohnungsgesellschaften behalten sich das Recht vor, einzelne
Positionen aus dem Auftragsumfang herauszunehmen, ohne das hierfür
Kosten geltend gemacht werden können oder eine Änderung der
Einheitspreise anderer Positionen erfolgt.

Der Arbeitsumfang bestimmt sich ausschließlich nach dem Text unserer
Bestellung und etwaig schriftlich erteilten Nachbestellungen.

I.4 Bauablauf

Ausführungszeit

Der Bieter ist in der Lage, die Arbeiten in ............ Arbeitstagen
fertigzustellen.

Termin

Baubeginn:  Mai  2025
Bauzeit :  max. 1  Monat  (witterungsabhängig)

II Baustellenorganisation

II.1 AllgemeinesEs wird empfohlen, sich im Rahmen der Angebotserstellung
vor Ort über die Lage des Baufeldes, Zu- und Abfahrtswege, Lagerplätze
und sonstige Randbedingungen zu informieren.

II.2 Firmenwerbung
Das Anbringen eigener Firmenschilder ist auf der Baustelle nicht
zulässig.

II.3 Zufahrt und Zugang zur BaustelleDie Zufahrt sowie der Zugang zur
Baustelle erfolgen über die anliegende öffentliche Straße.
II.4 Parken auf der BaustelleParken ist auf der öffentlichen Straße
möglich.

II.5 Anfuhr von Stoffen und BauteilenFür die Anfuhr von Stoffen und
Bauteilen zur Baustelle ist folgendes zu beachten: Lagerflächen auf dem
Baustellengelände sind nur vor dem Haus auf öffentlichen Flächen
möglich.

II.6 BaustelleneinrichtungD`ie Baustelleneinrichtung, soweit nicht
ausgeschrieben, ist in die Einheitspreise einzurechnen.Die Baustelle ist
sauber zu halten, Verschmutzungen sind arbeitstäglich zu beseitigen.

II.7 Baustellenbesetzung / BeschäftigteDer Auftragnehmer hat 10
Arbeitstage vor Beginn der Ausführungsarbeiten eine Liste der von ihm
auf der Baustelle eingesetzten Beschäftigten (einschließlich
Nachunternehmer) bei der Bauleitung zur Weiterleitung an den
Auftraggeber vorzulegen. Der Auftragnehmer belehrt seine Mitarbeiter
über Ordnung und Sicherheit auf der Baustelle und über die
objektspezifischen Regelungen und Ordnungen, wie Hausordnung,
Verkehrsordnung, Brandschutzordnung und Raucherordnung und hinsichtlich
des geltenden Datenschutzes. Dies wird aktenkundig gemacht und bei der
Bauleitung eingereicht.Der Auftragnehmer hat sicher zu stellen, dass
alle vorgenannten Verpflichtungen auch von etwaigen Nachunternehmern und
deren Beschäftigten eingehalten werden. Hierzu hat er seine
Nachunternehmer entsprechend zu verpflichten.

II.8 ArbeitszeitenBei der Kalkulation ist zu berücksichtigen, dass alle
Arbeiten an einem Gebäude ausgeführt werden, welches während der
Baumaßnahme genutzt wird und somit ein höchstes Maß an Rücksichtnahme
gefordert wird. Auf der Baustelle gelten folgende Arbeitszeiten: Mo-Fr:
  07.30- 18.00 UhrDarüber hinausgehende Arbeitszeiten sind
rechtzeitig bei der Bauleitung anzukündigen.

II.9 Bedingungen zur Abfallentsorgung
Sämtliche im Rahmen seiner Auftragsabwicklung beim Auftraggeber (AG)
anfallenden Abfälle gehen unmittelbar in das Eigentum des Auftragnehmers
(AN) über. Der AN ist verpflichtet, Abfälle ordnungsgemäß und
vollständig als Abfallerzeuger zu entsorgen. Zu diesem Zweck hat der AN
die gültigen Gesetze, Verordnungen und sonstigen öffentlichenrechtlichen Vorschriften- insbesondere das Kreislaufwirtschaftsgesetz
(KrWG) und die Nachweisverordnung (NachwV) - einzuhalten.
Mit Übergang der Abfälle in das Eigentum des AN gehen
Verkehrssicherungspflicht und
öffentlich- rechtliche Verantwortung, voll umfänglich auf diesen über.

Der AG behält sich vor, zu prüfen, ob der AN seinen Pflichten
nachgekommen ist. In diesem Zusammenhang ist der AN verpflichtet, dem AG
Einsichtnahme in die vom AN nach öffentlich - rechtlichen Vorschriften
zu führenden Abfallregister und (Sammel-) Entsorgungsnachweise bzw.
Wiegekarten der angefahrenen Abfallentsorgungsanlagen zu gewähren. Auf
Verlangen des AG ist der AN ferner verpflichtet, entsprechende Nachweise
in einer zu Vorlage gegenüber Behörden geeignete Form für den AG
kostenfrei zur Verfügung zu stellen.
Der AN hat zur Abdeckung aller- sowohl seiner als auch die das AG- sich
aus dem Abfallbeseitigung ergebenden Haftungsrisiken unter Einschluss
des Gewässerschäden- Haftungsrisikos auf seine Kosten eine
Haftpflichtversicherung in ausreichender Höhe für Personen-, Sach- und
Vermögensschäden abzuschließen und dem AG den Abschluss auf Verlangen
nachzuweisen. Diese Regelung lässt die Haftung des AN unberührt.

## Zusätzlicher Text
Ansicht Wohnhaus Großenhainer Str.126

## Zusätzlicher Text
Arbeitsablauf:
1. Tag:  - Gerüststellung
2. Tag:  - Baustelleneinrichtung
5. Tag:  - Abbau Geländer
6. Tag:  - Kranstellung, Demontage oberste Platte,
   - Abrüsten der 2 oberen Lagen vorne
   - Demontage der unteren Platte und der Konsolen
7. Tag:  - Freistemmen der Konsolen in der Wand
9. Tag:  - Einbau der neuen Konsolen
10. Tag:  - Ausmauern und verpressen der Konsolen in der Wand
13. Tag:  - Aufrüsten der oberen 2 Etagen+ Bohlen vorne
14. Tag  - Einbau der Stahlträger und Ausmauern  der freigestemmten
Bereiche
18. Tag:  - Abrüsten der 2 oberen Lagen mit Bohlen vorne
19. Tag:  - Einbau der neuen Platte im 1. OG
        - Aufrüsten der oberen 2 Etagen
   - Einbau der neuen Platte im 2. OG
20. Tag:  - Nebenarbeiten wie ausfugen, beimauern,
   - Geländermontage
25. Tag:  - Abrüsten
26. Tag  - Beräumen
30. Tag  - Baustellenende

## Gerüstbau-,Maurer- und Sandsteinarbeiten
Datum: 09.04.25

### Titel 1 BAUSTELLENEINRICHTUNG

**1.10 Baustelle einrichten**
Geräte, Werkzeuge und sonstige Betriebsmittel, die
zurvertragsgemäßen Erfüllung der Bauleistung
erforderlichsind, auf die Baustelle bringen,
bereitstellen undsoweit der Geräteeinsatz nicht
gesondert berechnetwird, betriebsfertig aufstellen,
einschl. der dafürnotwendigen Arbeiten.Unterkünfte,
Lagercontainer und dergleichen, soweiterforderlich,
antransportieren, aufbauen u. einrichten.Strom, Wasser,
sowie Entsorgungseinrichtungen unddergleichen für die
Baustelle, soweit erforderlich,herstellen. Die
Baustelleneinrichtung ist über die vereinbarte
Leistungszeit
vorzuhalten.
Nach Abschluss der Arbeiten ist alles zu beräumen,
das  Gelände wieder herzustellen einschl. Entfernen von
Verunreinigungen.
Sicherungsmaßnahmen, insbesondere deröffentlichen
Verkehrswege auf und vor dem Grundstück,auf Zufahrten,
Bürgersteigen, einschl. Säuberung etc.;Inanspruchnahme
von öffentlichen Verkehrswegen ist beiden zuständigen
Behörden rechtzeitig zu beantragen.
Menge: 1,000 psch

**1.20 Verkehrsrechtliche Anordnung Straße**
Beantragung einer Verkehrsrechtliche
Anordnung - Parkverbot für den Zeitraum der
Bauzeit einschl. Gebühren der
Landeshauptstadt Dresden einschlich Auf- und
Abbau der Verkehrszeichen entsprechend
Regelplan.
Gebühren der LHDD gesondert zum Nachweis!
Menge: 1,000 psch

**1.30 Gebühren für die Nutzungsdauer**
Städtische Gebühren für Anmietung öffentlicher Flächen
für die Baustelleneinrichtung Flächengröße : ca. 20
m²Mietzeit : ca. 6 Wochen
Menge: 6,000 Wo

**1.40 WC-Kabine aufstellen, unterhalten**
WC-Kabine antransportieren, aufstellen, vorhalten,
unterhalten und nach Beendigung der Bauarbeiten
beseitigen. Nutzung durch die am Bau beteiligten
Firmen.Regelmäßige Ver- und Entsorgung nach
Erfordernis.Ausstattung:- Innenleuchte- Spiegel-
WC-Anlage und Wasserbecken mit Zubehör
Nutzungsdauer: 6 Wochen
Menge: 6,000 StWo

**1.50 Vorhaltung Bau-WC**
*** Bedarfsposition ohne GB
Vorhaltung des Bau-WC über die 4Grundstandzeit hinaus,
je  weitere angefangene Woche
Menge: 1,000 Wo

**1.60 Bauzaun**
Lieferung und Errichtung inkl. Vorhaltung von
Bauzaunaus mobilen Stahlrahmenelementen mit
Rundstahlfüll-stäben, Stützfüßen, während der Bauzeit
(12 Wochen)inkl. sämtlicher Verbindungen, Kupplungen
etc. Der Zaun ist aufzustellen und nach Abschluss aller
Bauarbeiten wieder abzubauen.
Bodenfreiheit: 20 cm (ca.) Zaunhöhe: 2,00 m
Menge: 25,000 m

**1.70 Baum schützen**
Baum während der Bauzeit mit einersenkrechten
Bretterschalung mit einerca. 10 cm dicken Polsterung
zwischenBaum und Schalung gegen mechanische
Beschädigungschützen, einschl. Vorhaltung und
Beseitigung.Höhe : ca. 2,00 m
Baumschutz- Baumstammschutz anbringen im Bereich der
Bäume im Gefahrenbereich.
Dies ist mit der Bauleitung abzustimmen.
Menge: 2,000 St

**1.80 Montagestunden Kran incl. An-und Abfahrt.**
Montagestunden Kran incl. An-und Abfahrt in 3
Arbeitsgängen:
- Demontage ca. 6 Std.
- Montage Konsolen ca. 4 Std.
- Montage Platten ca. 4 Std
Menge: 14,000 Std

### Titel 2 GERÜSTBAUARBEITEN

*Hinweis*
I) BESONDERE TECHNISCHE VORSCHRIFTEN FÜR
GERÜSTBAUARBEITEN

Für Angebot, Lieferung, Ausführung und Abrechnung
gelten neben dem Leistungsverzeichnis :
- die neusten DIN-Normen, VDE- und VDI-Richtlinien.
- die Vorschriften der zuständigen Behörden; z.B.
Bauaufsicht, Gewerbeaufsicht, TÜV,
Berufsgenossenschaften und Versogungsbetriebe.
- DIN 18451, 4420, 4422 Arbeits- und Schutzgerüste

*Hinweis*
Die Anlieferung der Gerüstteile hat in angemessener
Geschwindigkeit (siehe Beschilderung) durch das
Wohngebiet zu erfolgen.
Es wird ausdrücklich daraufhingewiesen, dass die
Ablagerung der Teile nicht im Kronenbereich der Bäume
erfolgen darf.
Das Abwerfen von Gerüstteilen ist untersagt.
Es ist zu gewährleisten, dass ein durchgehender Boden
in der obersten Gerüstlage geschaffen wird, um ein
möglichst effizientes Arbeiten für die am Traufgesims
tätigen Handwerker zu gewährleisten.
In die Erkerauflager darf keine Verankerung aus
statischen Gründen erfolgen.
Die Außenanlagen dürfen nicht beschädigt werden.
Das Überfahren von öffentlichen Bereichen (Borde, Wege)
ist nur mit ausreichenden Schutzmaßnahmen möglich.
Schäden gehen zu Lasten der Verursacher.
Auf Grund der Gegebenheiten müssen Gerüstteile manuell
transportiert werden.
Der Beginn der Arbeitszeit wird ab 7.00 Uhr festgelegt.

  In den Einheitspreisen sind enthalten:

  -sämtliche Lieferungen und Leistungen, die zur
sachgemäßen  Herstellung der Arbeiten
erforderlich sind, jedoch im  Leistungsbeschrieb
nicht besonders erwähnt sind, z.B. Fahrt- und
Transportkosten, das Einholen erforderlicher Gebühren
wie z.B  Stand-, Abnahmegebühren und dergleichen.

  -das Schließen der Befestigungspunkte mit Putz im
Farbton der  Fassade.

  Können Gerüste wegen der baulichen Gegebenheit nicht
  entsprechend der Regelausführung  nach DIN 4420
"Arbeits- und  Schutzgerüste" bzw. Zulassungsbescheid
erstellt werde, ist eine  statische Berechnung für
die Gerüste kostenlos zu erbringen.

  Das Auf- und Abbauen von Gerüsten, deren Belagebenen
mehr als  2,00 m über Gelände oder Fußboden liegen,
gehören als  Nebenleistungen zu den vertraglichen
Leistungen.
  Es werden nur die Gebäudemaße aufgemessen und
bezahlt, siehe  VOB, Anhang 1, DIN 18 451.

  Nach dem Gerüstrückbau sind die Außenanlagen wieder
  herzustellen.
  Diese Leistung ist in den Einehitspreisen mit
einzukalkulieren.

**2.10 Fassadengerüst, LK 3, für Abriss und Neubau Balkone**
Arbeits- und Schutzgerüst nach DIN 4420 als
Standgerüst, längsorientiert
(Fassadengerüst nach DIN EN 12810-1), mit Bordbrett,
Zwischenseitenschutz undGeländerholm und Seitenschutz
für Abbrucharbeiten  und Wiederaufbau Balkonanlagen.
Befestigung mit Gerüstankern, Aussteifung nach DIN EN
12811-1Standfläche : waagrechtHöhe oberste Gerüstlage :
ca. 8,3 m(oberste BalkonplatteBreitenklasse W 06
Lastklasse 3
Menge: 74,000 m2

**2.20 Fassadengerüst, Gebrauchsüberlassung**
Fassadengerüst als Standgerüst Gebrauchsüberlassung
Menge: 444,000 m²Wo

**2.30 Gerüstbekleidung, armierte Baufolie**
Vollflächige Gerüstbekleidung gemäß DIN 4420-1 mit
armierter Baufolie (Kederplane), gitterverstärkt,
UV-stabilisiert, mit beidseitigem Kedersaum, einschl.
erforderliche Kederschienen mit
Gerüstbefestigung.Baustoffklasse : B1Flächengewicht :
300 g/m²
Menge: 74,000 m2

**2.40 Gerüstbekleidung, Baufolie, Gebrauchsüberlassung**
Vollflächige Gerüstbekleidung mit armierter Baufolie.
Gebrauchsüberlassung 6 Wochen
Menge: 444,000 m²Wo

**2.50 Gerüsttreppe (Podesttreppe), integriert**
Gerüsttreppe ( Podesttreppe) im zuvor beschriebenen
Fassadengerüst integriert
mit Zugangssicherung
Menge: 1,000 Stck

**2.60 Gerüsttreppe, Gebrauchsüberlassung**
Fassadengerüst als Standgerüst Gebrauchsüberlassung 6
Wochen
Menge: 6,000 StWo

**2.70 Zulage Gerüstabbau der 2 oberen Lagen**
Zulage Gerüstbau für die zwischenzeitliche Demontage
der beiden oberen vorderen Gerüstlagen für die
Demontage der Balkonplatten und späterer Montage.
Menge: 2,000 Stck

**2.80 Zulage Gerüstaufbau der 2 oberen Lagen**
Zulage Gerüstbau für den zwischenzeitliche Wiederaufbau
der zuvor abgebauten beiden oberen vorderen
Gerüstlagen.
Menge: 2,000 Stck

**2.90 Gerüstüberbrückung nachträglich Aufbau**
Nachträglicher Einbau von Gerüstbohlen nach Demontage
der Balkonplatten für das Schließen der jetzt offenen
Bereiche.
Größe Balkonfläche : 2,32x0,95m + Zwischenraum Gerüst
und der Bauteile incl. Vorhaltung,
im Zuge des Wiederaufbaus der 2 oberen Gerüstlagen.
Menge: 1,000 psch

**2.100 Durchgangsrahmen mit Schutzdach**
Durchgangsrahmen mit Schutzdach gemäß DIN 4420-1, mit
Nässe- und Rieselschutz.Breite : 1,50 m
Menge: 2,500 m

**2.110 Durchgangsrahmen, Gebrauchsüberlassung**
Durchgangsrahmen mit Schutzdach gemäß DIN 4420-1;
Gebrauchsüberlassung : '

....................................................'
Wochen
Menge: 15,000 mWo

**2.120 Gebühren Ordnungsamt Gerüst**
Gebühren Ordnungsamt für die Stellung eines Baugerüstes
auf dem Fußweg,
Beantragung nach RSA 21
Bauzeit : ca. 6 Wochen
Menge: 1,000 psch

**2.130 Gebühren Straßen- und Tiefbauamt Gerüst**
Gebühren Straßen- und Tiefbauamt für die Stellung eines
Baugerüstes auf dem Fußweg
und der Baustelleneinrichtung auf dem Grünstreifen.
Bauzeit : ca. 6 Wochen
Menge: 1,000 psch

### Titel 3 STUNDENSÄTZE GERÜSTBAUARBEITEN

**3.10 Stundensatz Gerüstbau-Monteur**
Arbeiten, welche nicht in den Positionenerfasst sind
und gegen Nachweis zurAusführung
kommen: Gerüstbau-Monteur
Menge: 10,000 h

### Titel 4 MAUERER- und DEMONTAGEARBEITEN

**4.10 Auf- und Abbau Schutzplatten vor Fenster**
Auf- und Abbau von Sicherungsmaßnahmen gegen
unbeabsichtigtes Heraustreten
und Schutzplatten vor Fenster- und Fenstertüren vor
Abbruch der Balkonplatten und Konsolen.
Die Sicherungsmaßnahmen sind erst nach Fertigstellung
wieder abzubauen.
Fenstergröße ca. B/H ~ 1,1/2,4m
Menge: 2,000 Stck

**4.20 Balkonplatten aus Sandstein abbrechen,entsorgen, ca. 2,35x 1,1m**
Balkonplatten aus Sandstein unter Beachtung aller
Sicherheitsmaßnahmen abbrechen
- Fugen öffnen, freistemmen in der Wand ca. 10 cm tief,
dabei die Klinker vorsichtig
  herausstemmen für den Wiedereinbau- Sicherung der
angrenzenden Bauteile wie Sandsteingewände,
Sandsteinschwelle Mauerwerk u.a.
- Demontage der in früheren Jahren angebrachte
Schrägabhängung mit
  verdübelter Platte im Mauerwerk und vorderen
Stahlabfangträger
- Entsorgung aller ausgebauten Bauteile
- Bauschutt entsorgen.
Beim Abbau sind die bestehenden Bauteile vor
Beschädigungen zu schützen .Konstruktionsart : auf
Sandsteinkonsolen aufliegende BalkonplatteDeckendicke :
ca. 22-24 cmGröße ca. 2,35x 1,1m
Menge: 2,000 Stck

**4.30 Konsolen aus Sandstein abbrechen, B/H/L ca.30x35x45cm**
Konsolen aus Sandstein  komplett unter Beachtung aller
Sicherheitsmaßnahmen abbrechen
- einschließlich freistemmen im Mauerwerk- Sicherung
der angrenzenden Bauteile.- Bauschutt entsorgen.
Beim Abbau sind die bestehenden Bauteile vor
Beschädigungen zu schützen .Konstruktionsart : im
Mauerwerk der Außenwand eingespannt  Sandsteinkonsolen

Abmessungen auskragend: B/H/L ca.30x90x80 cm
im Mauerwerk ca. 40-45 cm tief eingspannt Lage:
Balkon  - 1. OG
Menge: 2,000 Stck

**4.40 Stahlträger in den Konsolen ausbauen**
Die auf der Oberseite der Konsolen eingelassenen
Stahlträger, die bis in das Mauerwerk der Außenwand
hineinreichen, ausbauen und entsorgen.
Dazu ist das Mauerwerk zu öffnen, bohren, stemmen, bis
50 cm in das Mauerwerk reichend.
Menge: 4,000 Stck

**4.50 Einbau Stahlträger neu**
Bauseits gelieferte Stahlauflagerträger einbauen und
kraftschlüssig vermörteln
Abmessungen 2xIPE 80, Länge ca.120 cm, bis ca. 50cm
tief im Mauerwerk eingelassen
Menge: 4,000 Stck

**4.60 Klinkeranpassung aus Bestand**
Klinkeranpassung im Bereich der Balkonanlagen
mit ausgebauten Ziegeln in Kleinstflächen
Menge: 3,200 m2

**4.70 Klinkeranpassung mit neuen Klinkern**
Klinkeranpassung im Bereich der Balkonanlagen
mit neuen Klinkern wie Bestand
Menge: 80,000 Stck

### Titel 5 STUNDENSÄTZE BAUARBEITEN

**5.10 Stundensatz Bauarbeiter**
Arbeiten, welche nicht in den Positionenerfasst sind
und gegen Nachweis zurAusführung
kommen: Gerüstbau-Monteur
Menge: 10,000 h

### Titel 6 BALKONTEILE NEU UND WIEDEREINBAU

**6.10 Balkonplatten neu, Sandstein, 2,35x 1,1m**
Balkonplatten aus Sandstein wie Bestand, Vorder- und
Seitenansichten profiliert,
wie Bestand, Gefälle zum Rand,
neu herstellen und montieren, Auflager dazu vorbereiten
und komplett kraftschlüssig vermörteln.Material:
Cottaer Sandstein Deckenstärke : ca. 22-24cm
Menge: 2,000 Stck

**6.20 Konsolen aus Sandstein neu**
Konsolen aus Sandstein neu herstellen, dem Bestand
angepasst.
profiliert wie Bestand, und montieren
und kraftschlüssig komplett vermörteln
incl. aller Unterstützungen und Sicherheitsmaßnahmen.
Auf der Oberseite ist eine Nut für den Einbau der
Stahlträger einzuarbeiten
Material: Cottaer Sandstein
Abmessungen:  B ca. 30 cm;  H ca. 90cm; L ca. 80+50cm
im Mauerwerk
Menge: 2,000 Stck

### Titel 7 STEINMETZREPARATURARBEITEN

**7.10 Vierung im Naturwerksteinglied bis ca.50x50mm**
Vierung im beschädigten Natursteingliedwie folgt
einarbeiten:-Beschädigung im Natursteinglied
schichtweise vorsichtig bis zum  unbeschädigten Kern
ausstemmen,- ebene Stoß- und Lagerflächen  herstellen
- Die Vierung muss aus der gleichen  Steinart und
Steinfarbe wie das  Steinglied sein und durch enge
Fugen mit
  dem Teil verbunden und verankert werden.
- Oberfläche dem bestand anpassen
Größe bis  ca. 50x50 mm
Menge: 8,000 St

**7.20 Vierung im Naturwerksteinglied bis ca.80x80mm**
wie zuvor beschrieben, jedoch
Größe bis  ca. 80x80 mm
Menge: 8,000 St

**7.30 Naturwerkstein reinigen, Dampf**
Naturwerkstein reinigen mit Dampf, ohneZusätze,
einschl. Entsorgen der Rückstände.Fassadenteil :
Gesimse, Konsolen der BalkonanlagenDie Patina des
Steines ist zu erhalten.Die angrenzenden Bauteile sind
während derReinigung zu schützen.
Menge: 3,330 m2

**7.40 Verfugung, erneuern**
Verfugungen der Sandsteinteile und auch Anschlüsse zum
Klinkermauerwerk erneuern
- Fugen reinigen- Fugen mit verträglichem Material neu
ausfugen
Menge: 26,000 m

**7.50 Oberflächenimprägnierung**
Oberflächenimprägnierung wasserabweisend,
dampfdiffusionsdurchlässig und UV-beständig.
Menge: 13,200 m2

**7.60 Anpassungen an Gurtgesimse**
Anschluss der Profilierung der Balkonplatten und
Konsolen an die vorhandenen Gurtgesimse
Menge: 6,000 Stck

### Titel 8 STUNDENSÄTZE

**8.10 Stundensatz Steinmetz, Naturwerkstein**
Arbeiten, welche nicht in den Positionenerfasst sind
und gegen Nachweis zurAusführung kommen: Steinmetz
Menge: 5,000 h

### Titel 9 Schlosserarbeiten

#### Untertitel 9.1 Baustelleneinrichtung

**9.1.10 Baustelle einrichten**
Geräte, Werkzeuge und sonstige Betriebsmittel, die zur
vertragsgemäßen Erfüllung der Bauleistung erforderlich
sind, auf die Baustelle bringen, bereitstellen und
soweit der Geräteeinsatz nicht gesondert berechnet
wird, betriebsfertig aufstellen, einschl. der dafür
notwendigen Arbeiten.
Menge: 1,000 psch

#### Untertitel 9.2 SCHLOSSERARBEITEN GELÄNDER

**9.2.10 Demontage Geländer für Wiedereinbau**
Demontage der Balkongeländer und für den Wiedereinbau
zwischenlagern in ihrer Werkstatt.
Die Geländereckpfosten und einige Stäbe der Füllung
sind in der Balkonplatte eingelassen, insgesamt 3x.
Der Handlauf und die 2 Riegel sind seitlich in die die
Außenwand eingebunden, je Seite 3x.
Die Geländer können abgeschnitten und dann wieder
verlängert, oder auch rausgestemmt, werden .
Abmessung:
2 Anlagen
Vorderseite L ca. 2,05 m
Seitenteile  L ca. 0,82 m
Menge: 1,000 psch

**9.2.20 Sanierung Geländeranschlüsse**
Sanierung Geländer wie folgt:
- Die abgetrennten Verankerungsteile der Eckstützen
sind zu erneuern, 4KT18
- Die vorderen Geländer- Füllstäbe sind Fl20/3. Der
mittlere ist bis zum bis zum unteren Riegel zu
erneuern, 4KT18
- es sind noch 2 zusätzliche Anschlussstutzen
anzuschweißen
- Die Ankerteile in den Außenwänden sind zu erneuern
und zu kröpfen, um das Geländer vor dem Herausziehen zu
sichern, Fl 30/8.

 [Bild]
Menge: 22,000 Stck

**9.2.30 Sanierung Geländer Anstrich**
Sanierung Geländer wie folgt:
- Alle Geländer sind aufzuarbeiten, entrosten, lose und
alte Beschichtung entfernen, Fehlstellen ergänzen
- Anstrich aller Geländer, Farbe wie Bestand,
dunkelgrün nach Bemusterung mit AG
  wie folgt:
  Grundbeschichtung mit Rostschutzfarbe
  Zwischenbeschichtung
  Schlussbeschichtung
Abrechnung über einfach gerade Ansichtsfläche
Menge: 7,700 m2

**9.2.40 Wiedereinbau der Geländer**
Wiedereinbau der zwischengelagerten Geländer.
Für die Verankerung der Balkonpfosten und Handläufe und
Riegel
sind entsprechende Löcher zu bohren und nach deren
Einsetzen zu vergießen.
Menge: 2,000 Stck

#### Untertitel 9.3 STAHLTRÄGER IN KONSOLEN

**9.3.10 Kragträger, feuerverzinkt**
Kragträger für Balkonauflager in der Wand verankert
- 2xIPE 80 punktweise verscheißt
- Länge  ca. 1200mm
- Auflagerplatte oben hinten 100x100x10 aufgeschweißt
- Auflagerplatte vorne unten  120x120x10x15
aufgeschweißt
- verzinkt
Lieferung frei Baustelle
Vor Herstellung der Kragträger ist die Ausführung vor
Ort zu prüfen. [Bild]
Menge: 4,000 Stck

#### Untertitel 9.4 Stundensätze

**9.4.10 Stundensatz Facharbeiter, Metallbau**
Arbeiten, welche nicht in den Positionen erfasst sind
und gegen Nachweis zur Ausführung kommen:
Facharbeiter
Menge: 5,000 h

USt %: 19,00
